# Teclados con termostato, display y portaetiquetas. 5 fases, antracita. Series KNX Berker K.1, K.5

- Propiedad del archivo: CONSTRUNARIO
- Formato: FIEBDC-3/2012
- Programa: Construnario Versión 2.11
- Fecha de los precios: 25/05/2015
- Divisa: EUR

**7566 57 75** u Teclados con termostato, display y portaetiquetas. 5 fases, antracita. Series KNX Berker K.1, K.5
- BCU: ref. 7504 00 01. - Teclado 3 y 5 fases sólo con marco para teclado KNX. - Embalaje: 1 unidad x caja.
