# Pozo DN 1000 H=8 m con entronque integral para colector entrada DN 1000 salida DN 1200

- Propiedad del archivo: CONSTRUNARIO
- Formato: FIEBDC-3/2012
- Programa: Construnario Versión 3.51
- Fecha de los precios: 01/03/2023
- Divisa: EUR

**URAPEK100080** u Pozo DN 1000 H=8 m con entronque integral para colector entrada DN 1000 salida DN 1200
Pozos con entronque de paso total y cambio de diámetro: la pieza de entronque permite visitar el colector. Estos precios incluyen el cuerpo del pozo en PVC doble pared color teja SN8 con los pates instalados, el cono reductor a 600 mm en PEAD de alta rigidez, y la pieza de entronque a colectores de diferente diámetro, también en PEAD de alta rigidez, equipada con junta de estanqueidad.
