# Teclados. 1 fase, acero. Serie KNX Berker Arsys

- Propiedad del archivo: CONSTRUNARIO
- Formato: FIEBDC-3/2012
- Programa: Construnario VersiĆ³n 2.11
- Fecha de los precios: 25/05/2015
- Divisa: EUR

**7516 11 43** u Teclados. 1 fase, acero. Serie KNX Berker Arsys
- AplicaciĆ³n como 7516 10... / 7516 20... / 7516 40... - BCU: ref. 7504 00 01. - Embalaje: 1 unidad x caja.
