# Etiqueta con tapa. Transparente marrón pulsadores bronce. Serie KNX Berker Arsys

- Propiedad del archivo: CONSTRUNARIO
- Formato: FIEBDC-3/2012
- Programa: Construnario Versión 2.11
- Fecha de los precios: 25/05/2015
- Divisa: EUR

**7596 00 05** u Etiqueta con tapa. Transparente marrón pulsadores bronce. Serie KNX Berker Arsys
- Embalaje: 1 unidad x caja.
