# Etiqueta con tapa. Transparente gris para pulsadores acero. Serie KNX Berker Arsys

- Propiedad del archivo: CONSTRUNARIO
- Formato: FIEBDC-3/2012
- Programa: Construnario VersiĆ³n 2.11
- Fecha de los precios: 25/05/2015
- Divisa: EUR

**7596 00 04** u Etiqueta con tapa. Transparente gris para pulsadores acero. Serie KNX Berker Arsys
- Embalaje: 1 unidad x caja.
