# Detector de presencia confort 2, 2 m. Blanco polar, brillo. Serie KNX Berker Arsys

- Propiedad del archivo: CONSTRUNARIO
- Formato: FIEBDC-3/2012
- Programa: Construnario VersiĆ³n 2.11
- Fecha de los precios: 25/05/2015
- Divisa: EUR

**7526 16 49** u Detector de presencia confort 2, 2 m. Blanco polar, brillo. Serie KNX Berker Arsys
- BCU: ref. 7504 00 01. - Altura de instalaciĆ³n 2,2 m. - Embalaje: 1 unidad x caja.
