# Teclados estándar. 4 fases, blanco polar. Serie KNX Berker B.IQ

- Propiedad del archivo: CONSTRUNARIO
- Formato: FIEBDC-3/2012
- Programa: Construnario Versión 2.11
- Fecha de los precios: 25/05/2015
- Divisa: EUR

**7516 40 99** u Teclados estándar. 4 fases, blanco polar. Serie KNX Berker B.IQ
- Medidas: 88,5 x 118,1 mm - BCU: ref. 7504 00 01. - Accesorio portaetiquetas: ref. 7590 00 80 (81 para el de 4 fases). - Embalaje: 1 unidad x caja.
