# Teclados escenas iluminaciĆ³n 4 fases confort con portaetiquetas. Blanco polar. Serie KNX Berker B.IQ

- Propiedad del archivo: CONSTRUNARIO
- Formato: FIEBDC-3/2012
- Programa: Construnario VersiĆ³n 2.11
- Fecha de los precios: 25/05/2015
- Divisa: EUR

**7516 86 99** u Teclados escenas iluminaciĆ³n 4 fases confort con portaetiquetas. Blanco polar. Serie KNX Berker B.IQ
- Medidas: 88,5 x 118,1 mm. - BCU: ref. 7504 00 01. - Accesorio etiquetas: ref. 7590 00 81. - Embalaje: 1 unidad x caja.
