# Pozo DN 1200 H=9 m con base para colectores hasta DN 630

- Propiedad del archivo: CONSTRUNARIO
- Formato: FIEBDC-3/2012
- Programa: Construnario Versión 3.51
- Fecha de los precios: 01/03/2023
- Divisa: EUR

**URAP1120090** u Pozo DN 1200 H=9 m con base para colectores hasta DN 630
Pozo con base: estos precios incluyen el cuerpo del pozo en PVC doble pared color teja SN8 con los pates instalados, el cono reductor a 600 mm en PEAD de alta rigidez y la base también en PEAD equipada con junta de estanqueidad. La base debe hormigonarse interiormente hasta la rasante hidráulica. La conexión con tubería Sanecor se realiza in situ mediante clips elastoméricos.
