# Pozo DN 1200 H=2 m con base de registro para colectores hasta DN 1200

- Propiedad del archivo: CONSTRUNARIO
- Formato: FIEBDC-3/2012
- Programa: Construnario Versión 3.51
- Fecha de los precios: 01/03/2023
- Divisa: EUR

**URAPR6120020** u Pozo DN 1200 H=2 m con base de registro para colectores hasta DN 1200
Pozos con base de registro: el fondo del pozo conecta con la clave del colector mediante una abertura circular (registro). Estos precios incluyen el cuerpo del pozo en PVC doble pared color teja SN8 con los pates instalados, el cono reductor a 600 mm en PEAD de alta rigidez, y la base de registro también en PEAD, equipada con junta de estanqueidad y con el clip elastomérico de unión al colector. La base tiene un diámetro de registro de 630 mm (cuando el colector es DN1200). La altura nominal incluye el diámetro del colector.
