# Pozo DN 1200 H=5, 5 m con entronque integral para colectores hasta DN 800

- Propiedad del archivo: CONSTRUNARIO
- Formato: FIEBDC-3/2012
- Programa: Construnario Versión 3.51
- Fecha de los precios: 01/03/2023
- Divisa: EUR

**URAPEB120055** u Pozo DN 1200 H=5, 5 m con entronque integral para colectores hasta DN 800
Pozos con entronque de paso total: la pieza de entronque permite visitar el colector. Estos precios incluyen el cuerpo del pozo en PVC doble pared color teja SN8 con los pates instalados, el cono reductor a 600 mm en PEAD de alta rigidez, y la pieza de entronque al colector DN800, también en PEAD de alta rigidez, equipada con junta de estanqueidad.
