# Teclados IR con termostato y display. 5 fases, blanco polar. Serie KNX Berker B.IQ

- Propiedad del archivo: CONSTRUNARIO
- Formato: FIEBDC-3/2012
- Programa: Construnario VersiĆ³n 2.11
- Fecha de los precios: 25/05/2015
- Divisa: EUR

**7566 56 99** u Teclados IR con termostato y display. 5 fases, blanco polar. Serie KNX Berker B.IQ
- Medidas: 88,5 x 187,8 mm - BCU: ref. 7504 00 03. - Accesorio etiquetas: ref. 7590 00 80 (3 fases) / 7590 00 81 (4 fases) / 7590 00 82 (5 fases). - Embalaje: 1 unidad x caja.
