# Pozo DN 600 H=0, 5 m sin base para colectores hasta DN 315

- Propiedad del archivo: CONSTRUNARIO
- Formato: FIEBDC-3/2012
- Programa: Construnario Versión 3.51
- Fecha de los precios: 01/03/2023
- Divisa: EUR

**URAP0060005** u Pozo DN 600 H=0, 5 m sin base para colectores hasta DN 315
Pozo sin base: estos precios incluyen el cuerpo del pozo en PVC doble pared color teja SN8. Se sirve sin base para montaje sobre solera de hormigón de 20 cm de altura (cubriendo 3 corrugas). La conexión con tubería Sanecor se realiza in situ mediante clips elastoméricos.
