# Curvas 22, 5º para Pozos Sanecor con base de registro DN 1200

- Propiedad del archivo: CONSTRUNARIO
- Formato: FIEBDC-3/2012
- Programa: Construnario Versión 3.51
- Fecha de los precios: 01/03/2023
- Divisa: EUR

**URA7041139** u Curvas 22, 5º para Pozos Sanecor con base de registro DN 1200
Los precios anteriores se refieren sólo a las curvas correspondientes. Sobre el gajo central de las mismas se instalaría el pozo con base de registro, según sean los diámetros de pozo y de colector.
