# CC-3-KT Codo 30º macho-hembra JE DN 315

- Propiedad del archivo: CONSTRUNARIO
- Formato: FIEBDC-3/2012
- Programa: Construnario Versión 3.51
- Fecha de los precios: 01/03/2023
- Divisa: EUR

**URA7041443** u CC-3-KT Codo 30º macho-hembra JE DN 315
Artículo bajo pedido. Consultar plazo de entrega.
