# CB-4-KT Codo 45º macho-hembra JE DN 250

- Propiedad del archivo: CONSTRUNARIO
- Formato: FIEBDC-3/2012
- Programa: Construnario Versión 3.51
- Fecha de los precios: 01/03/2023
- Divisa: EUR

| Código | Ud | Descripción |
|---|---|---|
| URA2135203 | u | CB-4-KT Codo 45º macho-hembra JE DN 250 |
