# CC-44-KT Codo 45º hembra-hembra JE DN 315

- Propiedad del archivo: CONSTRUNARIO
- Formato: FIEBDC-3/2012
- Programa: Construnario Versión 3.51
- Fecha de los precios: 01/03/2023
- Divisa: EUR

**URA7041447** u CC-44-KT Codo 45º hembra-hembra JE DN 315
Artículo bajo pedido. Consultar plazo de entrega.\n
