# Cajas de montaje en superficie. 1 elemento diseño plano. Blanco polar, brillo - sin abrazadera. Serie Integro

- Propiedad del archivo: CONSTRUNARIO
- Formato: FIEBDC-3/2012
- Programa: Construnario Versión 2.11
- Fecha de los precios: 25/05/2015
- Divisa: EUR

**9 1152 25 29** u Cajas de montaje en superficie. 1 elemento diseño plano. Blanco polar, brillo - sin abrazadera. Serie Integro
- Embalaje: 10 unidades x caja.
