# CV-8-KT Codo 87º 30' macho-hembra JE DN 110

- Propiedad del archivo: CONSTRUNARIO
- Formato: FIEBDC-3/2012
- Programa: Construnario Versión 3.51
- Fecha de los precios: 01/03/2023
- Divisa: EUR

| Código | Ud | Descripción |
|---|---|---|
| URA1001145 | u | CV-8-KT Codo 87º 30' macho-hembra JE DN 110 |
