# CB-8-KT Codo 87º 30' macho-hembra JE DN 250

- Propiedad del archivo: CONSTRUNARIO
- Formato: FIEBDC-3/2012
- Programa: Construnario Versión 3.51
- Fecha de los precios: 01/03/2023
- Divisa: EUR

**URA2135202** u CB-8-KT Codo 87º 30' macho-hembra JE DN 250
CB-8-KT Codo 87º 30 macho-hembra JE DN 250
