# CC-8-KT Codo 87º 30' macho-hembra JE DN 315

- Propiedad del archivo: CONSTRUNARIO
- Formato: FIEBDC-3/2012
- Programa: Construnario Versión 3.51
- Fecha de los precios: 01/03/2023
- Divisa: EUR

**URA7000445** u CC-8-KT Codo 87º 30' macho-hembra JE DN 315
CC-8-KT Codo 87º 30 macho-hembra JE DN 315
