# BB-144-KT Injerto simple hembra-hembra 45º JE DN 250

- Propiedad del archivo: CONSTRUNARIO
- Formato: FIEBDC-3/2012
- Programa: Construnario Versión 3.51
- Fecha de los precios: 01/03/2023
- Divisa: EUR

**URA7041454** u BB-144-KT Injerto simple hembra-hembra 45º JE DN 250
Artículo bajo pedido. Consultar plazo de entrega.\n
