# BX-18-KT Injerto simple macho-hembra 87º 30' JE DN 125

- Propiedad del archivo: CONSTRUNARIO
- Formato: FIEBDC-3/2012
- Programa: Construnario Versión 3.51
- Fecha de los precios: 01/03/2023
- Divisa: EUR

**URA1001221** u BX-18-KT Injerto simple macho-hembra 87º 30' JE DN 125
BX-18-KT Injerto simple macho-hembra 87º 30 JE DN 125
