# KV-2-KT Manguito hembra-hembra JE DN 110

- Propiedad del archivo: CONSTRUNARIO
- Formato: FIEBDC-3/2012
- Programa: Construnario VersiĆ³n 3.51
- Fecha de los precios: 01/03/2023
- Divisa: EUR

| Código | Ud | Descripción |
|---|---|---|
| URA1118849 | u | KV-2-KT Manguito hembra-hembra JE DN 110 |
