# IB-1-KT ampliación excéntrica con junta macho-hembra DN 200/250

- Propiedad del archivo: CONSTRUNARIO
- Formato: FIEBDC-3/2012
- Programa: Construnario Versión 3.51
- Fecha de los precios: 01/03/2023
- Divisa: EUR

| Código | Ud | Descripción |
|---|---|---|
| URA7000297 | u | IB-1-KT ampliación excéntrica con junta macho-hembra DN 200/250 |
