# JR-400-315 junta de reducción DN 400-315

- Propiedad del archivo: CONSTRUNARIO
- Formato: FIEBDC-3/2012
- Programa: Construnario Versión 3.51
- Fecha de los precios: 01/03/2023
- Divisa: EUR

**URA7041435** u JR-400-315 junta de reducción DN 400-315
Artículo bajo pedido. Consultar plazo de entrega.
