# APD-3120 Arqueta registro de paso directo DN 315-200

- Propiedad del archivo: CONSTRUNARIO
- Formato: FIEBDC-3/2012
- Programa: Construnario VersiĆ³n 3.51
- Fecha de los precios: 01/03/2023
- Divisa: EUR

| Código | Ud | Descripción |
|---|---|---|
| URA2135213 | u | APD-3120 Arqueta registro de paso directo DN 315-200 |
