# Arqueta registro paso directo DN Tubo 400-250 Color Teja y Forma en T

- Propiedad del archivo: CONSTRUNARIO
- Formato: FIEBDC-3/2012
- Programa: Construnario VersiĆ³n 3.51
- Fecha de los precios: 01/03/2023
- Divisa: EUR

**URA7004777** u Arqueta registro paso directo DN Tubo 400-250 Color Teja y Forma en T
Color teja y forma en T.
