# Arqueta sifónica con te registrable DN Tubo 315-160

- Propiedad del archivo: CONSTRUNARIO
- Formato: FIEBDC-3/2012
- Programa: Construnario Versión 3.51
- Fecha de los precios: 01/03/2023
- Divisa: EUR

| Código | Ud | Descripción |
|---|---|---|
| URA7004770 | u | Arqueta sifónica con te registrable DN Tubo 315-160 |
