# Tubo PVC Teja drenaje doble pared corrugado DN 200mm 6m 360º

- Propiedad del archivo: CONSTRUNARIO
- Formato: FIEBDC-3/2012
- Programa: Construnario Versión 3.51
- Fecha de los precios: 01/03/2023
- Divisa: EUR

**URA2135264** m Tubo PVC Teja drenaje doble pared corrugado DN 200mm 6m 360º
Estas tuberías se fabrican bajo pedido, y están sujetas a disponibilidaØ según mediciones. Ranuras alternas en valles consecutivos. Color: Teja Longitud total: 6m. Rigidez = 4 kN/m² (SN4). Ranurado: Los tubos de serie se suministran con ranuras en el valle del corrugado. Unión por copa con junta elástica. Los precios indicados incluyen la junta. Es necesario el uso de lubricante especial para juntas para realizar la unión entre tubos.
