# Tubo PVC Teja drenaje doble pared corrugado DN 250mm 6m 110º

- Propiedad del archivo: CONSTRUNARIO
- Formato: FIEBDC-3/2012
- Programa: Construnario Versión 3.51
- Fecha de los precios: 01/03/2023
- Divisa: EUR

**URA1111659** m Tubo PVC Teja drenaje doble pared corrugado DN 250mm 6m 110º
Estas tuberías se fabrican bajo pedido, y están sujetas a disponibilidaØ según mediciones. Color: Teja Longitud total: 6m. Rigidez = 4 kN/m² (SN4). Ranurado: Los tubos de serie se suministran con ranuras en el valle del corrugado. Unión por copa con junta elástica. Los precios indicados incluyen la junta. Es necesario el uso de lubricante especial para juntas para realizar la unión entre tubos.
