# Tubo orientado URATOP® PN 12, 5 DN 200 c/Certificado AENOR RAL 5015

- Propiedad del archivo: CONSTRUNARIO
- Formato: FIEBDC-3/2012
- Programa: Construnario Versión 3.51
- Fecha de los precios: 01/03/2023
- Divisa: EUR

**URA2135920** m Tubo orientado URATOP® PN 12, 5 DN 200 c/Certificado AENOR RAL 5015
Tubo orientado URATOP® PN 12,5 DN 200 c/Certificado AENOR RAL 5015.
