# Tubo orientado URATOP® PN 25 DN 250 c/Certificado AENOR RAL 5015

- Propiedad del archivo: CONSTRUNARIO
- Formato: FIEBDC-3/2012
- Programa: Construnario Versión 3.51
- Fecha de los precios: 01/03/2023
- Divisa: EUR

| Código | Ud | Descripción |
|---|---|---|
| URA2135855 | m | Tubo orientado URATOP® PN 25 DN 250 c/Certificado AENOR RAL 5015 |
