# Unión Gibault (manguito unión) 140 PN 16

- Propiedad del archivo: CONSTRUNARIO
- Formato: FIEBDC-3/2012
- Programa: Construnario Versión 3.51
- Fecha de los precios: 01/03/2023
- Divisa: EUR

**URA7039006** u Unión Gibault (manguito unión) 140 PN 16
Los precios se refieren al conjunto de cuerpo y platinas en fundición nodular con protección epoxi y tornillos, tuercas y arandelas en acero cincado, revestido de cromo-niquel. Incluye también junta elástica de caucho nitrilo.
