# Adaptador brida Uratop 200mm fundición PN 25

- Propiedad del archivo: CONSTRUNARIO
- Formato: FIEBDC-3/2012
- Programa: Construnario Versión 3.51
- Fecha de los precios: 01/03/2023
- Divisa: EUR

**URA7030066** u Adaptador brida Uratop 200mm fundición PN 25
Los precios se refieren al conjunto del cuerpo y brida en función nodular con protección epoxi y junta elástica de caucho nitrilo. No se incluyen tornillos, tuercas y arandelas.
