# Conector 12V. Antracita, mate. Serie Integro

- Propiedad del archivo: CONSTRUNARIO
- Formato: FIEBDC-3/2012
- Programa: Construnario VersiĆ³n 2.11
- Fecha de los precios: 25/05/2015
- Divisa: EUR

**9 4517 25 05** u Conector 12V. Antracita, mate. Serie Integro
- Para enchufe 12V, ref. 7637. - Embalaje: 10 unidades x caja.
