# Brida Ciega Uratop 200mm fundiciĆ³n PN 25

- Propiedad del archivo: CONSTRUNARIO
- Formato: FIEBDC-3/2012
- Programa: Construnario VersiĆ³n 3.51
- Fecha de los precios: 01/03/2023
- Divisa: EUR

**URA7030137** u Brida Ciega Uratop 200mm fundiciĆ³n PN 25
No incluye tornillos, tuercas y arandelas.
