# Codo 22º30' Uratop 250mm fundicion PN 16

- Propiedad del archivo: CONSTRUNARIO
- Formato: FIEBDC-3/2012
- Programa: Construnario Versión 3.51
- Fecha de los precios: 01/03/2023
- Divisa: EUR

**URA7039034** u Codo 22º30' Uratop 250mm fundicion PN 16
Todos los codos llevan incorporada junta elástica EPDM.
