# Codo 22º30' Uratop 200mm fundición PN 25

- Propiedad del archivo: CONSTRUNARIO
- Formato: FIEBDC-3/2012
- Programa: Construnario Versión 3.51
- Fecha de los precios: 01/03/2023
- Divisa: EUR

**URA7029883** u Codo 22º30' Uratop 200mm fundición PN 25
Todos los codos llevan incorporada junta elástica EPDM.
