# Toma carga USB 230V. Antracita, mate. Serie Integro

- Propiedad del archivo: CONSTRUNARIO
- Formato: FIEBDC-3/2012
- Programa: Construnario VersiĆ³n 2.11
- Fecha de los precios: 25/05/2015
- Divisa: EUR

**9 2600 25 05** u Toma carga USB 230V. Antracita, mate. Serie Integro
- Embalaje: 1 unidad x caja.
