# Toma TV box TV. Marrón, mate, conexión solder. Serie Integro

- Propiedad del archivo: CONSTRUNARIO
- Formato: FIEBDC-3/2012
- Programa: Construnario Versión 2.11
- Fecha de los precios: 25/05/2015
- Divisa: EUR

**9 4511 25 11** u Toma TV box TV. Marrón, mate, conexión solder. Serie Integro
- Embalaje: 10 unidades x caja.
