# Toma TV box TV. Antracita, mate, conexión F. Serie Integro

- Propiedad del archivo: CONSTRUNARIO
- Formato: FIEBDC-3/2012
- Programa: Construnario Versión 2.11
- Fecha de los precios: 25/05/2015
- Divisa: EUR

**9 4581 25 05** u Toma TV box TV. Antracita, mate, conexión F. Serie Integro
- Embalaje: 10 unidades x caja.
