# Codo 90º Uratop 400mm fundición PN 16

- Propiedad del archivo: CONSTRUNARIO
- Formato: FIEBDC-3/2012
- Programa: Construnario Versión 3.51
- Fecha de los precios: 01/03/2023
- Divisa: EUR

**URA7039051** u Codo 90º Uratop 400mm fundición PN 16
Para DN 400, consultar plazo de entrega. Todos los codos llevan incorporada junta elástica EPDM.
