# Cono reducción Uratop 160/140mm fundición PN 16

- Propiedad del archivo: CONSTRUNARIO
- Formato: FIEBDC-3/2012
- Programa: Construnario Versión 3.51
- Fecha de los precios: 01/03/2023
- Divisa: EUR

**URA7039054** u Cono reducción Uratop 160/140mm fundición PN 16
Para otras combinaciones de diámetros, consultar. Incorporada junta elástica EPDM.
