# Te igual Uratop 400mm fundición PN 16

- Propiedad del archivo: CONSTRUNARIO
- Formato: FIEBDC-3/2012
- Programa: Construnario Versión 3.51
- Fecha de los precios: 01/03/2023
- Divisa: EUR

**URA7039068** u Te igual Uratop 400mm fundición PN 16
Incorporada junta elástica EPDM.
