# Soporte para módulos 2 BTR- / E-DAT. Negro, brillo. Serie Integro

- Propiedad del archivo: CONSTRUNARIO
- Formato: FIEBDC-3/2012
- Programa: Construnario Versión 2.11
- Fecha de los precios: 25/05/2015
- Divisa: EUR

**8 4558 25 10** u Soporte para módulos 2 BTR- / E-DAT. Negro, brillo. Serie Integro
- Embalaje: 100 unidades x caja.
