# Collarín de toma Uratop 140-1" fundición PN 16

- Propiedad del archivo: CONSTRUNARIO
- Formato: FIEBDC-3/2012
- Programa: Construnario Versión 3.51
- Fecha de los precios: 01/03/2023
- Divisa: EUR

**URA7039161** u Collarín de toma Uratop 140-1" fundición PN 16
Los precios se refieren al conjunto de cuerpos superior e inferior en función nodular y revestimiento de resina epoxi, con junta elastomérica EPDM.
