# Tubo PVC UNE-EN 1452 75mm PN 6 junta c/Aenor

- Propiedad del archivo: CONSTRUNARIO
- Formato: FIEBDC-3/2012
- Programa: Construnario Versión 3.51
- Fecha de los precios: 01/03/2023
- Divisa: EUR

**URA1002236** u Tubo PVC UNE-EN 1452 75mm PN 6 junta c/Aenor
Es necesario el uso de lubricante especial para juntas para realizar la unión entre tubos. Cumple las especificaciones de la norma UNE-EN 1452
