# Tubo PVC UNE-EN 1452 125mm PN 10 pegar c/Aenor

- Propiedad del archivo: CONSTRUNARIO
- Formato: FIEBDC-3/2012
- Programa: Construnario Versión 3.51
- Fecha de los precios: 01/03/2023
- Divisa: EUR

**URA1100929** u Tubo PVC UNE-EN 1452 125mm PN 10 pegar c/Aenor
Cumple las especificaciones de la norma UNE-EN 1452 Es necesario el uso de limpiador y de adhesivo para realizar la unión entre tubos. Artículo bajo pedido. Consultar plazo de entrega.
