# Interruptor 2 polos off con indicador luminoso, 16AX, 250V. Negro, brillo. Serie Integro

- Propiedad del archivo: CONSTRUNARIO
- Formato: FIEBDC-3/2012
- Programa: Construnario VersiĆ³n 2.11
- Fecha de los precios: 25/05/2015
- Divisa: EUR

**9 3752 25 10** u Interruptor 2 polos off con indicador luminoso, 16AX, 250V. Negro, brillo. Serie Integro
- Embalaje: 10 unidades x caja.
